# DE Lenzener Str. + Am Stern
Angebotsaufforderung (GAEB DA XML 3.3, DA83)
Währung: EUR
Auftraggeber: Stadt Wittenberge, August-Bebel-Straße 10, 19322 Wittenberge
Erstellt mit: Build 5.6.2206.15, ARCHITEXT Pallas®, 30.06.2026

## 1 DE Lenzener Str. + Am Stern
Datum: 18.06.2026

### Abschnitt 1 DE - Lenzener Str. + Am Stern

#### Unterabschnitt 1.1 Baustelleneinrichtung

**1.1.1 Baustelle einrichten Sämtl.LV-Abschn.*Zufahrt vorh.**
*** Pauschalposition
StL-Nr. 1910110711
Geräte, Werkzeuge und sonstige Betriebsmittel, die zur
vertragsgemäßen Ausführung der Bauleistungen erforderlich sind, auf die Baustelle bringen, bereitstellen und
soweit der Geräteeinsatz nicht gesondert vergütet
wird - betriebsfertig aufstellen einschl. der dafür
notwendigen Arbeiten. Die erforderlichen festen Anlagen
herstellen. Baubüros, Unterkünfte, Werkstätten, Lagerschuppen und dgl., soweit erforderlich, antransportieren, aufbauen und einrichten. Strom-, Wasser-, Fernsprechanschluss sowie Entsorgungseinrichtungen und dgl.
für die Baustelle, soweit erforderlich, herstellen. Bei
Bedarf Lagerplätze, sonstige Platzbefestigungen und
Wege im Baustellenbereich anlegen. Oberbodenarbeiten
einschl. Beseitigen von Aufwuchs für die Baustelleneinrichtung, soweit erforderlich, ausführen. Flächen beschaffen, sofern die vom AG zur Verfügung gestellten
nicht ausreichen. Kosten für Vorhalten, Unterhalten und
Betreiben der Geräte, Anlagen und Einrichtungen
einschl. Mieten, Pacht, Gebühren und dgl. werden nicht
mit dieser Pauschale, sondern mit den Einheitspreisen
der betreffenden Teilleistungen vergütet. Soweit nicht
für bestimmte Leistungen für das Einrichten der Baustelle gesonderte Positionen im Leistungsverzeichnis
enthalten sind, gilt die Pauschale
für alle Leistungen sämtlicher Abschnitte des Leistungsverzeichnisses.
Zufahrt zur Baustelle vorhanden.
Menge: 1 Psch

**1.1.2 Baustelle räumen Sämtl. LV-Abschn.**
*** Pauschalposition
StL-Nr. 1910111201
Baustelle von allen Geräten, Anlagen, Einrichtungen und
dgl. räumen. Benutzte Flächen und Wege entsprechend dem
ursprünglichen Zustand herrichten. Soweit nicht für
bestimmte Leistungen für das Räumen der Baustelle gesonderte Positionen im Leistungsverzeichnis enthalten
sind, gilt die Pauschale
für alle Leistungen sämtlicher Abschnitte des Leistungsverzeichnisses.
Menge: 1 Psch

**1.1.3 Infoschreiben erstellen und verteilen**
*** Pauschalposition
Der AN hat Informationsschreiben zu erstellen,
mit dem AG abzustimmen und an alle Betroffenen
spätestens eine Woche vor Baubeginn zu verteilen.
Das Schreiben soll die Betroffen über den geplanten,
zeitlichen Bauablauf, die Sperrungen und Behinderungen
und die Bedingungen zur Abfuhr des Hausmülls
informieren.
Im Schreiben ist ein Ansprechpartner des AN mit
Telefonnummer zu benennen, an den sich die
Anlieger wenden können.
Das Schreiben ist vor der Verteilung an die
Betroffenen mit dem AG abzustimmen.
Die Informationsschreiben sind an die Betroffenen
zu verteilen,die durch die Behinderung direkt oder
indirekt betroffen sind.
Menge: 1 Psch

**1.1.4 Entsorgungskonzept AN**
*** Pauschalposition
Entsorgungskonzept des Auftragnehmers Bau (AN) als
tabellarische Auflistung zum Abfallprozess (mindestens
bestehend aus den Spalten: Abfallschlüssel/
Abfallbezeichnung, Abfallbeschreibung, Anfallstelle/
Bauteile mit Planverweisen, geschätzte Menge,
Entsorgungsnachweis-Nr., Entsorger/ Entsorgungsanlage/
Maßnahme Entsorgungsverfahren, Bemerkungen/ LAGA- bzw.
DepV- Zuordnung/ Verweis auf Analysen) erarbeiten,
regelmäßige Fortschreibung / Ergänzung gemäß
Baufortschritt, inklusive der beauftragten Rückbau- und
Abbrucharbeiten und der Vorbereitung / Mitwirkung bei
der Nachweisführung. gemäß Vorbemerkungen.  Der
Entwurf des Entsorgungskonzeptes ist spätestens 4
Wochen nach Zuschlagserteilung, die erste Vollversion
mindestens 6 Wochen vor dem technischen Baubeginn beim
AG zur Bestätigung vorzulegen. Das Vorliegen eines vom
AG bestätigten Entsorgungskonzeptes ist Voraussetzung
für den Beginn von Aushub oder Rückbaumaßnahmen mit der
Entstehung von Abfall. Die vom AG freigegebene Version
ist sowohl digital als auch in Papierform (zweifach)
vorzulegen.
Menge: 1 Psch

**1.1.5 Abrechnungspläne erstellen**
*** Pauschalposition
Abrechnungspläne, M 1 : 250, mehrfarbig, einschl.
zugehörige Flächen - und Längenermittlungen und deren
Zuordnung zu den Positionen des
Leistungsverzeichnisses.
Bestandsaufnahme vom Urgelände und Abgleich mit der
Ausführungsunterlagen.
Bei Abweichung Information an den AG.
Die Details zur Abrechnung mit DV-Programm werden im
Rahmen einer Abrechnungsvereinbarung mit dem AG
schriftlich fixiert.
Menge: 1 Psch

**1.1.6 Dokumentation Bauablauf digital**
*** Pauschalposition
Lichtbilder über den wesentlichen Bauablauf des Bauwerks in digitalisierter Form (Auflösung mindestens
1024 mal 768 Pixel, 24 Farben) mit Digitalkamera herstellen und auf mit dem AG abgestimmten Datenträger (CD
oder DVD) liefern. Das Komprimierungsverhältnis bzw.
die Bildqualität ist so zu wählen, dass durch die Komprimierung keine für den Sachverhalt wesentlichen Bildinformationen verloren gehen.
Pro Arbeitstag sind mindestens 4 Bilder zu machen.
Menge: 1 Psch

**1.1.7 Einbau-, Logistikkonzept Asphalteinbau**
*** Pauschalposition
Erarbeitung und Lieferung eines Einbau- und
Logistikkonzeptes zur Planung eines kontinuierlichen
Einbauprozesses für Asphalt
Mindestanforderungen gemäß Baubeschreibung.
Lieferung an den AG in analoger Form und auf
Datenträger (CD) im PDF-Format zur
Bauanlaufbesprechung.
Überarbeitung des Konzeptes nach Aufforderung
des AG wird nicht gesondert vergütet.
Menge: 1 Psch

#### Unterabschnitt 1.2 Baubegleitende Leistungen

**1.2.1 Zustandserfassung v. Baubeginn**
*** Pauschalposition
Zustandserfassung der Oberflächen, angrenzenden
Grundstücken, Buswarteflächen und Gebäude vor Baubeginn.
Fotodokumentation durch den AN im Beisein der örtlichen
Bauüberwachung.
Ausführung vor Beginn der Bauarbeiten.
Dokumentation mit genauer Lagebezeichnung/Fotostandort
Übergabe der Fotodokumentation auf DVD einfach an den
AG.
Für alle Baufelder zusammen.
Baulänge der zu dokumentierenden Fläche: ca. 850 m.
Menge: 1 psch

**1.2.2 Zustandserfassung n. Fertigstellung**
*** Pauschalposition
Zustandserfassung der Oberflächen, angrenzenden
Grundstücken, Buswarteflächen und Gebäude nach
Fertigstellung.
Fotodokumentation durch den AN im Beisein der örtlichen
Bauüberwachung.
Ausführung vor Beginn der Bauarbeiten.
Dokumentation mit genauer Lagebezeichnung/Fotostandort
Übergabe der Fotodokumentation auf DVD einfach an den
AG.
Für alle Baufelder zusammen.
Baulänge der zu dokumentierenden Fläche: ca. 850 m.
Menge: 1 psch

**1.2.3 Probegefäß liefern 10-l-Blecheimer Mithilfe Kprüf.**
StL-Nr. 1910171211
Probegefäß zur Aufnahme von Baustoffproben, für Kontrollprüfungen und für Rückstellproben des AG liefern.
Probegefäß = sauberer 10-l-Blecheimer mit dicht schließendem Deckel.
Mithilfe bei der Probennahme im Baubereich nach Angaben
des AG.
Menge: 8 St

**1.2.4 Entsorgung Müllbehältnisse 1.BA**
Entsorgung von Müllbehältnissen  1. Bauphase.
Zur Sicherung der Abfallentsorgung während der Bauzeit
sind die Mülltonnen und Gelben Säcke in Abstimmung mit
dem Entsorgungsbetrieb aus dem Baubereich heraus zu
transportieren. Gilt für den jeweils gesperrten Bauabschnitt.
Absprache eines Sammelstandortes mit dem
Entsorgungsunternehmen.
Durch den AN ist der Transport von den betroffenen Häusern
bis zum Sammelstandort und nach erfolgter Entleerung wieder
zurück auszuführen.
Gelber Sack:  alle 14 Tage (Freitags)
Mülltonne:  alle 14 Tage (Mittwochs)
Biotonne:  alle 14 Tage (Dienstags)
Papiertonne:  alle 4 Wochen (Montags)
Ausführung der Maßnahme im Bereich der Baustrecke
Länge: ca. 115 m mit ca. 14 Haushalten
Diese Pauschale beinhaltet die Gestellung von Personal mit
erforderlichem Gerät sowie den Abstimmungsaufwand mit
Entsorgungsunternehmen und Anwohnern.
Menge: 1 St

**1.2.5 Entsorgung Müllbehältnisse 2.BA**
Entsorgung von Müllbehältnissen  2. Bauphase.
Zur Sicherung der Abfallentsorgung während der Bauzeit
sind die Mülltonnen und Gelben Säcke in Abstimmung mit
dem Entsorgungsbetrieb aus dem Baubereich heraus zu
transportieren. Gilt für den jeweils gesperrten Bauabschnitt.
Absprache eines Sammelstandortes mit dem
Entsorgungsunternehmen.
Durch den AN ist der Transport von den betroffenen Häusern
bis zum Sammelstandort und nach erfolgter Entleerung wieder
zurück auszuführen.
Gelber Sack:  alle 14 Tage (Freitags)
Mülltonne:  alle 14 Tage (Mittwochs)
Biotonne:  alle 14 Tage (Dienstags)
Papiertonne:  alle 4 Wochen (Montags)
Ausführung der Maßnahme im Bereich der Baustrecke
Länge: ca. 600 m mit ca. 24 Haushalten
Diese Pauschale beinhaltet die Gestellung von Personal mit
erforderlichem Gerät sowie den Abstimmungsaufwand mit
Entsorgungsunternehmen und Anwohnern.
Menge: 1 St

**1.2.6 Entsorgung Müllbehältnisse 3.BA**
Entsorgung von Müllbehältnissen  3. Bauphase.
Zur Sicherung der Abfallentsorgung während der Bauzeit
sind die Mülltonnen und Gelben Säcke in Abstimmung mit
dem Entsorgungsbetrieb aus dem Baubereich heraus zu
transportieren. Gilt für den jeweils gesperrten Bauabschnitt.
Absprache eines Sammelstandortes mit dem
Entsorgungsunternehmen.
Durch den AN ist der Transport von den betroffenen Häusern
bis zum Sammelstandort und nach erfolgter Entleerung wieder
zurück auszuführen.
Gelber Sack:  alle 14 Tage (Freitags)
Mülltonne:  alle 14 Tage (Mittwochs)
Biotonne:  alle 14 Tage (Dienstags)
Papiertonne:  alle 4 Wochen (Montags)
Ausführung der Maßnahme im Bereich der Baustrecke
Länge: ca. 80 m mit ca. 5 Haushalten
Diese Pauschale beinhaltet die Gestellung von Personal mit
erforderlichem Gerät sowie den Abstimmungsaufwand mit Entsorgungsunternehmen und Anwohnern.
Menge: 1 St

**1.2.7 Entsorgung Müllbehältnisse 4.BA**
Entsorgung von Müllbehältnissen  4. Bauphase.
Zur Sicherung der Abfallentsorgung während der Bauzeit
sind die Mülltonnen und Gelben Säcke in Abstimmung mit
dem Entsorgungsbetrieb aus dem Baubereich heraus zu
transportieren. Gilt für den jeweils gesperrten Bauabschnitt.
Absprache eines Sammelstandortes mit dem
Entsorgungsunternehmen.
Durch den AN ist der Transport von den betroffenen Häusern
bis zum Sammelstandort und nach erfolgter Entleerung wieder
zurück auszuführen.
Gelber Sack:  alle 14 Tage (Freitags)
Mülltonne:  alle 14 Tage (Mittwochs)
Biotonne:  alle 14 Tage (Dienstags)
Papiertonne:  alle 4 Wochen (Montags)
Ausführung der Maßnahme im Bereich der Baustrecke
Länge: ca. 600 m mit ca. 10 Haushalten
Diese Pauschale beinhaltet die Gestellung von Personal mit
erforderlichem Gerät sowie den Abstimmungsaufwand mit
Entsorgungsunternehmen und Anwohnern.
Menge: 1 St

**1.2.8 Beweissicherung Gebäude**
Vor Beginn der Bauarbeiten ist für die im Einflussbereich der Maßnahme befindlichen denkmalgeschützten Gebäude eine umfassende Zustandserfassung (Beweissicherung) durchzuführen.
Die Erfassung umfasst die vollständige Aufnahme des baulichen Ist-Zustandes aller relevanten Bauteile und Oberflächen. Vorhandene Schäden wie Risse, Verformungen, Abplatzungen, Feuchteerscheinungen sowie sonstige bauliche Auffälligkeiten sind systematisch zu erfassen, zu beschreiben und zu dokumentieren.
Die Dokumentation erfolgt durch eine schriftliche Beschreibung, eine fotografische Bestandsaufnahme sowie ggf. ergänzende Schadenskartierungen und zeichnerische Darstellungen. Die Ergebnisse sind in einem nachvollziehbaren Beweissicherungsbericht zusammenzufassen und dem Auftraggeber vor Baubeginn zu übergeben.
Die Leistung umfasst sämtliche erforderlichen Ortsbegehungen, die vollständige Dokumentation sowie die Ausarbeitung und Übergabe der Unterlagen in geeigneter Form.
Menge: 4 St

**1.2.9 Schwingungsmessung**
Für die Dauer der Bauausführung ist im Einflussbereich der Baumaßnahme eine kontinuierliche Schwingungs- bzw. Erschütterungsmessung einzurichten und zu betreiben. Die Messung ist insbesondere während erschütterungsrelevanter Bauarbeiten, insbesondere beim Fräsen von Asphaltbefestigungen sowie beim Einbau der Deckschicht, durchzuführen.
Die Messung erfolgt an den festgelegten Immissionsorten an oder in den angrenzenden Gebäuden und dient der Überwachung der baubedingten Erschütterungen. Die Erfassung der Schwinggeschwindigkeiten hat nach den allgemein anerkannten Regeln der Technik, insbesondere gemäß DIN 4150, zu erfolgen.
Die Leistung umfasst die Lieferung, Installation, Kalibrierung, Vorhaltung und den Betrieb der erforderlichen Messgeräte sowie die kontinuierliche Aufzeichnung und Auswertung der Messdaten während der genannten Bauphasen.
Bei Überschreitung festgelegter Grenzwerte ist der Auftraggeber unverzüglich zu informieren. Die Messergebnisse sind regelmäßig in Form von Messprotokollen und Berichten zu dokumentieren und vorzulegen.
Nach Abschluss der Bauarbeiten sind die Messgeräte rückzubauen und sämtliche Messdaten vollständig zu übergeben.
Menge: 4 St

#### Unterabschnitt 1.3 Verkehrssicherung

**1.3.1 Kontrolle d. Verkehrss. an Arb.st. zwei bzw. einmal**
StL-Nr. 2110590529
Kontrolle der Verkehrssicherung an Arbeitsstellen
einschließlich temporärer Verkehrsschilder,
vorübergehender Markierungen, transportabler Lichtsignalanlagen, baulicher Leitelemente und transportabler
Schutzeinrichtungen gemäß ZTV-SA durchführen. Die Kontrolle ist unmittelbar nach deren Durchführung zu erfassen und zu dokumentieren. Arbeits- und Hilfsmittel
sind vom AN zu stellen und dem AG jederzeit zugänglich
zu machen. Die Kontrolle der Umleitungsstrecke wird gesondert vergütet.
Kontrolle zweimal täglich, an arbeitsfreien Tagen einmal täglich.
Dokumentation der Kontrolle 'gem ZTV-SA'
Menge: 62 d

**1.3.2 VZ - Pläne für alle Bauphasen aufst.**
*** Pauschalposition
Alle erforderlichen Verkehrszeichenpläne für die Arbeiten erstellen, bei Bedarf Änderungen
einarbeiten und bei der zuständigen Verkehrsbehörde
genehmigen lassen.
Genehmigte Pläne in 2-facher Ausfertigung farbig dem AG
vor Baubeginn übergeben.
Gebühren für alle Verkehrsrechtliche Anordnung sind
in den Einheitspreis einzurechnen.
Menge: 1 Psch

**1.3.3 Verkehrsschild aufstellen Ronde,Dreie.Quad.*Größe 2 Retroreflkt.Typ 2*Aufstv. Wahl AN Aufstellh. 2 m**
StL-Nr. 1610520201102203
Verkehrsschild aufstellen und beseitigen, für die Bauzeit vorhalten und warten. Aufstellvorrichtung nach
stat. Erfordernissen. Vorübergehende Sicherungsmaßnahmen durchführen. 70 v.H. des Preises werden nach Aufstellen, der Rest nach Beseitigen vergütet.
Verkehrsschild = Ronde, Dreieck, Quadrat.
Größe 2.
Retroreflektierend mit Folie der Bauart Typ 2.
Aufstellvorrichtung nach Wahl des AN aufstellen.
Aufstellhöhe = 2,00 m.
Menge: 60 St

**1.3.4 TL-Absturzsicherung aufstellen u.entf.**
TL-Absturzsicherung aufstellen und entfernen einschl. der erforderlichen
Aufstellvorrichtung standsicher aufstellen, während der Bauzeit vorhalten
und unterhalten sowie nach Beendigung der Bauzeit entfernen. 70 v.H. des Preises werden nach Aufstellen, der Rest nach Entfernen der
TL-Aufstellvorrichtung vergütet.
TL-Absturzsicherung gem. TL-Absperrschranken 97 Ziff. 2.1.2 ff nach ZTV-SA 97
aus hellen, schlagfesten Kunststoff (HDPE) mit Z 600,
dicht nebeneinander liegenden, senkrechten Sichtblenden sowie 100 mm
hoher Tastleiste einschließlich Z 600 oder gelben, retroreflektierender Folie.
Höhe 1000 mm
Menge: 1260 m

**1.3.5 TL-Absturzsicherung umstellen**
TL-Absturzsicherung umsetzen
TL-Absturzsicherung mit Aufstellvorrichtung innherhalb
der Baustelle umsetzen
Menge: 340 m

**1.3.6 Transp. LSA f. Engst. aufb. u. abb. LSA Typ C Verbind. Wahl AN Entf.ü.150bis200m Versorg. Wahl AN VTU erstellen**
StL-Nr. 21105505214101
Transportable Lichtsignalanlage (LSA) für Engstelle
einschließlich Energieversorgung aufbauen, in Betrieb
nehmen und abbauen. Vorhalten, Kontrolle, Wartung, In-
standsetzung und Betreiben werden gesondert vergütet.
Vorübergehende Verkehrssicherungsmaßnahmen durchführen.
70 v. H. des Preises werden nach betriebsfertigem Aufbau, der Rest nach Abbau vergütet.
LSA Typ C, verkehrsabhängige Steuerung.
Verbindung nach Wahl des AN.
Entfernung der Signalgeberstandorte über 150,00 m bis
200,00 m.
Energieversorgung nach Wahl des AN.
Verkehrstechnische Unterlage bestehend aus Signallageplan, Berechnungen, Zwischenzeitenmatrix, Signalzeitenplan erstellen.
Menge: 2 St

**1.3.7 Transport. Lichtsignalanlage vorh. wie Vorposition**
Transportable Lichtsignalanlage (LSA) vorhalten,
warten, instandhalten, betreiben und kontrollieren.
Vorübergehende Verkehrssicherungsmaßnahmen
durchführen.
Transportable LSA wie in Vorposition beschrieben.
Menge: 30 d

**1.3.8 Prov. Fußgängerhilfsbrücke herst.**
Fußgängerhilfsbrücke als Provisorium im Gehwegverlauf bzw. für Zugänge zu den Grundstücken herstellen, umsetzen, für die Dauer der vertraglichen Ausführungsfrist vorhalten und beseitigen. Mind. 1,00 m hohen Schuzgeländer
Nutzbreite 1,50 m.
Länge 2,50 m.
Lauffläche aus Holz.
Anzahl der Zugänge 40 Stück.
Menge: 10 St

**1.3.9 Leitbaken aufst.,vorhalten u.entf.**
Leitbaken liefern, aufstellen, während der gesamten Bauzeit vorhalten, unterhalten, bei Bedarf umsetzen sowie nach Beendigung der Arbeiten wieder entfernen und abtransportieren.
Die Aufstellung hat entsprechend der verkehrsrechtlichen Anordnung, den gültigen Richtlinien für die Sicherung von Arbeitsstellen an Straßen (RSA) sowie den einschlägigen technischen Vorschriften zu erfolgen. Sämtliche erforderlichen Befestigungen, Ballastierungen, Kontrollen und Wartungsarbeiten sind in den Einheitspreis einzukalkulieren.
Menge: 45 St

#### Unterabschnitt 1.4 Umleitung

**1.4.1 Umleitungspläne erstellen**
Umleitungspläne erstellen
Der Auftragnehmer (AN) hat sämtliche Leistungen zur Erstellung von Umleitungsplänen auf Basis des übergebenen Verkehrskonzeptes des AG zu erbringen.
Hierzu gehören insbesondere:
Ausarbeitung von Umleitungsplänen gemäß den
Vorgaben des AG.
Berücksichtigung aller relevanten Regelwerke (u. a. RSA, RMS, StVO, VwV-StVO).
Darstellung der Beschilderung, Verkehrslenkung und ggf. erforderlicher Sicherungsmaßnahmen.
Abstimmung mit zuständigen Behörden (insbesondere Straßenverkehrsbehörde).
Erstellung und vollständige Einreichung der Antragsunterlagen für die verkehrsrechtliche Anordnung gemäß § 45 StVO
Zusammenstellung aller erforderlichen Anlagen (Umleitungspläne, Verkehrszeichenpläne, Erläuterungen)
Abstimmung mit den zuständigen Behörden bis zur Erlangung der Genehmigung (ohne Anspruch auf Genehmigungserfolg)
Sämtliche im Zusammenhang mit der Antragstellung entstehenden Gebühren sind in den Einheitspreis einzukalkulieren
Nebenkosten (z. B. Vervielfältigungen, Plots, Porto) sind ebenfalls mit dem Einheitspreis abgegolten
Übergabe der genehmigten Umleitungspläne in 2-facher Ausfertigung in Papierform
Zusätzlich Übergabe in digitaler Form (PDF-Datei)
Plandarstellung in prüffähiger und maßstabsgerechter Form
Abrechnung erfolgt pauschal pro Stück Umleitungsplanung einschließlich aller Nebenleistungen
Das vom AG bereitgestellte Verkehrskonzept ist verbindliche Grundlage; Abweichungen sind mit dem AG abzustimmen
Menge: 2 St

**1.4.2 Umleitungsplan anpassen**
Vorhandenen Umleitungsplan den Nachforderungen der
zuständigen Verkehrsbehörde anpassen.
Menge: 2 St

**1.4.3 Verkehrsschild aufstellen Ronde,Dreie.Quad.*Größe 2 Retroreflkt.Typ 2*Aufstv. Wahl AN Aufstellh. 2 m**
StL-Nr. 1610520201102203
Verkehrsschild aufstellen und beseitigen, für die Bauzeit vorhalten und warten. Aufstellvorrichtung nach
stat. Erfordernissen. Vorübergehende Sicherungsmaßnahmen durchführen. 70 v.H. des Preises werden nach Aufstellen, der Rest nach Beseitigen vergütet.
Verkehrsschild = Ronde, Dreieck, Quadrat.
Größe 2.
Retroreflektierend mit Folie der Bauart Typ 2.
Aufstellvorrichtung nach Wahl des AN aufstellen.
Aufstellhöhe = 2,00 m.
Menge: 50 St

**1.4.4 Ankündigungs-/Hinweistafeln**
Hinweis- und Ankündigungstafeln zur Verkehrsregelung
nach StVO zur Ankündigung von Sperrungen aufbauen,
ständig unterhalten und betreiben, ggf. umsetzen und
abbauen.
Grundlage Umleitungspläne 21/1 und 21/2
60 v. H. der Pauschale werden nach betriebsfertigem
Aufbau, der Rest nach Abbau der Verkehrssicherungseinrichtungen berechnet.
Die Hinweis- bzw. Anküngigungstafeln sind für
Vollsperrungen und die rechtzeitige Ankündigung
Bauarbeiten aufzustellen.
Der mehrmalige Auf- und Abbau, sowie die
Zwischenlagerung sind in diese OZ einzurechnen.
Tafeln nach beiliegenden Plänen erstellen.
Ausführung wie Zeichen 458.
Schildgrösse: 1600 mm / 1250 mm.
Aufstellvorrichtungen nach statischen und konstruktiven
Erfordernissen auslegen. Schildmontage neben der
Fahrbahn und über Rad-/Gehwegen.
Lichte Höhe/Bodenfreiheit: 2,25 m.
Die Tafeln sind mindestens 1 Woche vor Beginn der
Sperrungen aufzustellen und bis zum Beginn der
Sperrungen, mit geeigneten Mitteln ausser Kraft zu
setzen. Dabei muss der Inhalt noch für die
Verkehrsteilnehmer erkennbar sein.
Menge: 7 St

**1.4.5 Wegeziele ausser Kraft setzen**
Verkehrszeichen bzw. Wegweiser oder Wegeziele auf
Großtafeln, für die Schildfläche berührungslos ausser
Kraft setzen.
Verkehrszeichen an Aufstellvorrichtung oder als
"Reiter" auf Vor- oder Hauptwegweisertafeln.
Verkehrszeichen sind auf Weisung der Verkehrsbehörde
und im Zuge der Verkehrssicherung unwirksam zu
machen.
Verkehrszeichen mit geeigneten Mitteln, für die
Schildfläche berührungsfrei unwirksam machen /
ausser Kraft zu setzen.
Material nach Beendigung der Sperrung aufnehmen und
beseitigen. Der Einsatz eines Steigers ist
einzurechnen.
Menge: 6 St

**1.4.6 Kontrolle d. Verkehrss. an Arb.st. zwei bzw. einmal**
StL-Nr. 2110590529
Kontrolle der Verkehrssicherung an Arbeitsstellen
einschließlich temporärer Verkehrsschilder,
vorübergehender Markierungen, transportabler Lichtsignalanlagen, baulicher Leitelemente und transportabler
Schutzeinrichtungen gemäß ZTV-SA durchführen. Die Kontrolle ist unmittelbar nach deren Durchführung zu erfassen und zu dokumentieren. Arbeits- und Hilfsmittel
sind vom AN zu stellen und dem AG jederzeit zugänglich
zu machen. Die Kontrolle der Umleitungsstrecke wird gesondert vergütet.
Kontrolle zweimal täglich, an arbeitsfreien Tagen einmal täglich.
Dokumentation der Kontrolle 'gem ZTV-SA / Kontolle der Umleitungstrecke'
Menge: 62 d

#### Unterabschnitt 1.5 Sanierung Fahrbahn Lenzener Chaussee

*Hinweis: Achtung: Es wird in 4 Bauabschnitten ausgeführt*
Die Bauausführung erfolgt in 4 Bauabschnitten. (siehe Übersichtskarte)

**1.5.1 Asphalt fräsen ADS Asphaltbeton Fahrbahn Fräsasph. verw. Unebenheit 4 mm**
StL-Nr. 2311300512901011
Asphalt fräsen und Fräsgut aufnehmen. Anschlusskante
geradlinig auf Frästiefe herstellen. Der Schnittlinienabstand darf maximal 15 mm betragen.
Asphaltdeckschicht.
Asphaltdeckschicht = Asphaltbeton.
Frästiefe '3,0  bis 4,5 cm'

Fläche = Fahrbahn.
Fräsasphalt nach Wahl des AN verwerten.
Unebenheiten der gefrästen Fläche höchstens 4 mm innerhalb einer 4,00 m langen Messstrecke in Längs- und
Querrichtung.
Menge: 5210,00 m2

**1.5.2 Asphaltbefestigung trennen Anbauber. quer schneiden Dicke ü. 3-6 cm**
StL-Nr. 231130382102
Asphaltbefestigung geradlinig trennen.
im Anbaubereich quer zur Fahrbahnachse,
Trennen durch Schneiden.
Dicke der Asphaltbefestigung über 3 bis 6 cm.
Menge: 80 m

**1.5.3 Unterlage reinigen gefr. Asphaltsch. lose Teile aufn. selb.aufn.Kehrm.**
StL-Nr. 231130583101
Unterlage reinigen. Anfallendes Kehrgut nach Wahl des
AN verwerten.
Unterlage = gefräste Asphaltschicht.
Lose Bestandteile von Schadstellen aufnehmen.
Selbstaufnehmende Kehrmaschine.
Menge: 5210,00 m2

**1.5.4 Bitumenemulsion aufsprühen Bk100-Bk3,2 Asphalt gefräst Rampenspritzgerät Menge 400 g/m2 vor A.deckschicht**
StL-Nr. 23113063121953
Bitumenemulsion zur Herstellung des Schichtenverbundes
aufsprühen.
Auf Verkehrsflächen der Belastungsklassen Bk100 bis
Bk3,2.
Unterlage = Asphaltbefestigung, gefräst.
Mit Rampenspritzgerät.
Bindemittel 'C40BF1-S'

Bindemittelmenge = 400 g/m2.
Vor Einbau Asphaltdeckschicht.
Menge: 5210,00 m2

**1.5.5 Asphaltdecksch. aus SMA 8 S herst. Bk3,2 Dicke 3,5 cm Bitumen 25/55-55A Kategorie C 90/1 mit Beschicker**
StL-Nr. 2311341842139991
Asphaltdeckschicht aus Splittmastixasphalt SMA 8 S herstellen. Anlieferung des Asphaltmischguts in
thermoisolierten Transportbehältern.
In Verkehrsflächen der Belastungsklasse Bk3,2.
Einbaudicke = 3,5 cm.
Bindemittel = 25/55-55 A.
Grobe Gesteinskörnung = Kategorie C 90/1.
Grobe Gesteinskörnung = Kategorie PSV '51'

Fremdfüller 'Edelbrechsand und Kalksteinfüller'

Asphaltmischgut 'ohne Verwendung von Ausbauasphalt, ohne Mittelnaht'

Einbau mit Beschicker.
Menge: 4500,00 m2

**1.5.6 Asphaltdecksch. aus MA 8 S herst. Dicke 3,5 cm Bit.25/55-55A+vvZ ohne Asph.Granul. Handeinbau**
StL-Nr. 23113617934011
Asphaltdeckschicht aus Gussasphalt MA 8 S herstellen.
Einbaubreiten nach Unterlagen des AG.
In Verkehrsflächen 'BK 3,2'

Einbaudicke = 3,5 cm einschl. eingedrückter Abstreukörnung.
Bindemittel = 25/55-55 A mit viskositätsveränderndem
Zusatz bzw. einem entsprechend viskositätsveränderten
Bindemittel 25/55-55 A.
Gussasphalt ohne Verwendung von Asphaltgranulat.
Einbau von Hand.
Menge: 710 m2

**1.5.7 Abstumpfungsmaßnahme durchführen LFK 1/3 Gestein wie Decke Menge 1 kg/m2 maschinell**
StL-Nr. 231139521111
Abstumpfungsmaßnahme zur Erhöhung der Anfangsgriffigkeit durch gleichmäßiges Aufbringen und Einwalzen von
Abstreukörnung durchführen. Nicht gebundene Abstreukörnung aufnehmen und nach Wahl des AN verwerten.
Abstreukörnung = Lieferkörnung 1/3.
Aus Gestein wie grobe Gesteinskörnung in Asphaltdeckschicht.
Abstreumenge = 1 kg/m2.
Maschinell abstreuen.
Menge: 4500 m2

**1.5.8 Anschluss a. Fuge m. Fugenm. herst. Längs-/Querfuge*Deckschicht Tiefe 40 mm*Breite 10 mm Verf. mit Trstr.*Fugenmasse N2**
StL-Nr. 2211391231061101
Anschluss als Fuge mit Fugenmasse herstellen.
Längs- und Querfuge.
In der Asphaltdeckschicht ausbilden.
Fugenspalttiefe = 40 mm.
Fugenspaltbreite = 10 mm.
Fugenspalt verfüllen in einer Lage mit Trennstreifen.
Mit heiß verarbeitbarer Fugenmasse Typ N2, einschließlich zugehörigem und zuvor aufgetragenem Voranstrichmittel.
Menge: 80 m

**1.5.9 Anschluss a. Fuge m. Fugenm. herst. versch.Randfugen*Deckschicht Tiefe 35 mm*Breite 15 mm 2 Lag. mit Trstr.*Fugenmasse N2**
StL-Nr. 2311391251053301
Anschluss als Fuge mit Fugenmasse herstellen.
Randfuge vor Borden, Übergängen, Abläufen u.ä.
In der Asphaltdeckschicht ausbilden.
Fugenspalttiefe = 35 mm.
Fugenspaltbreite = 15 mm.
Fugenspalt verfüllen in zwei Lagen mit Trennstreifen
zwischen erster und zweiter Lage.
Mit heiß verarbeitbarer Fugenmasse Typ N2, einschließlich zugehörigem und zuvor aufgetragenem Voranstrichmittel.
Menge: 1750 m

**1.5.10 Erschwernis infolge Einbauten Erschwer. gesamt*A.deckschicht Schächte**
StL-Nr. 231130781102
Erschwernis infolge Einbauten, Schächten und Straßenabläufen. Abgerechnet wird je Stück Einbauteil.
Erschwernis beim Fräsen, Aufnehmen, Aufsprühen von Bi-
tumenemulsionen sowie Herstellen von Asphaltschichten.
Asphaltdeckschicht.
Schächte.
Menge: 34 St

**1.5.11 Erschwernis infolge Einbauten Erschwer. gesamt*A.deckschicht Hydranten+Schieb**
StL-Nr. 231130781101
Erschwernis infolge Einbauten, Schächten und Straßenabläufen. Abgerechnet wird je Stück Einbauteil.
Erschwernis beim Fräsen, Aufnehmen, Aufsprühen von Bi-
tumenemulsionen sowie Herstellen von Asphaltschichten.
Asphaltdeckschicht.
Hydranten und Schieberkappen.
Menge: 1 St

**1.5.12 Erschwernis infolge Einfassungen Erschwer. gesamt*A.deckschicht**
StL-Nr. 221130831100
Erschwernis infolge Einfassungen, Borden und Fahrbahnübergängen.
Erschwernis beim Fräsen oder Aufnehmen, Aufsprühen von
Bitumenemulsionen sowie Herstellen von Asphaltschichten.
Asphaltdeckschicht.
Menge: 1750 m

#### Unterabschnitt 1.6 Sonstiges

*Hinweis: Achtung: Es wird in 4 Bauabschnitten ausgeführt*
Die Bauausführung erfolgt in 4 Bauabschnitten. (siehe Übersichtskarte)

**1.6.1 Schachtabdeckung ausbauen**
Schachtabdeckung freilegen und ausbauen.
Erdarbeiten in Boden der Klassen 3 bis 5 ausführen.
Teil Schachtabdeckung beliebiger Bauart,
lichte Weite bis 1,0 m und Auflageringe.
Schachtöffnung durch geeignete Abdeckung sichern.
Sämtliche Teile und Aushub der Verwertung nach Wahl
des AN zuführen.
Menge: 16 St

**1.6.2 Schachtabdeckung ausbauen an AG übergaben**
Schachtabdeckung freilegen und ausbauen.
Erdarbeiten in Boden der Klassen 3 bis 5 ausführen.
Teil Schachtabdeckung beliebiger Bauart,
lichte Weite bis 1,0 m und Auflageringe.
Schachtöffnung durch geeignete Abdeckung sichern.
Schachtabdeckung mit Rahmen zum Lagesplatz
des Abwasserentsorgungsbetrieb Stadt Wittenberge
transportieren und abladen.
Einfache Entfernung 5,0 km
Sämtliche Aushub der Verwertung nach Wahl
des AN zuführen.
Menge: 15 St

**1.6.3 Einwalzbare Schachtabdeckungen - SW MEILEVEL-A PLUS**
Einwalzbare Schachtabdeckung MEILEVEL-A PLUS
für SW-Kanal
Meier Guss Schachtabdeckung Klasse D 400 MEILEVEL-A PLUS entsprechend DIN EN 124-2, DIN 1229, DIN 19572 und den UVV-Vorschriften KIWA geprüft und gemäß den Anforderungen der Gütesicherung nach RAL-GZ 692.Lichte Weite 600mm, selbstnivellierend, mit Ventilation, mit austauschbaren dämpfenden Einlagen MEIPREN liefern
und aufsetzen.
MEIFLEX, mit MEISTEP, mit MEISILENCE Voll-Guss-Rahmen selbstnivellierend, lichte Weite 600mm, rund,
Rahmenhöhe 160mm, mit Verstellbereich 180mm-230mm
bzw. 160mm-210mm
Im Rahmen integrierte unlösbar verbundene Aufnahmebuchse MEISTEP für eine runde Haltestange (Einstiegshilfe) mit einem Durchmesser von 38mm, mit Sollbruchstelle MEIFLEX zum nachträglichen Verkürzen der Rahmenhöhe von
160mm auf 140mm, mit austauschbarer dämpfender
Einlage MEIPREN
Beton-Guss-Deckel, rund, mit Ventilation, mit austauschbarer
dämpfender Einlage
MEIPREN, mit seitlicher Einlage MEISILENCE im Deckel zur horizontalen
Dämpfung des Deckels im Rahmen, zzgl. Führungsring
(Betonführungsring)
Die Schmutzwasserschachtabdeckungen sind mit der Deckelaufschrift “ S“ zu versehen.
Menge: 16 St

**1.6.4 Einwalzbare Schachtabdeckungen - NW MEILEVEL-A PLUS**
Einwalzbare Schachtabdeckung MEILEVEL-A PLUS
für NW-Kanal
Meier Guss Schachtabdeckung Klasse D 400 MEILEVEL-A PLUS entsprechend DIN EN 124-2, DIN 1229, DIN 19572 und den UVV-Vorschriften KIWA geprüft und gemäß den Anforderungen der Gütesicherung nach RAL-GZ 692
Lichte Weite 600mm, selbstnivellierend, ohne Ventilation,
mit austauschbaren dämpfenden Einlagen MEIPREN liefern und aufsetzen.
MEIFLEX, mit MEISTEP, mit MEISILENCE Voll-Guss-Rahmen selbstnivellierend, lichte Weite 600mm, rund,
Rahmenhöhe 160mm, mit Verstellbereich 180mm-230mm bzw. 160mm-210mm
Im Rahmen integrierte unlösbar verbundene Aufnahmebuchse MEISTEP für eine runde Haltestange (Einstiegshilfe) mit einem Durchmesser von 38mm, mit Sollbruchstelle MEIFLEX zum nachträglichen Verkürzen der Rahmenhöhe von 160mm auf 140mm, mit austauschbarer dämpfender Einlage MEIPREN
Beton-Guss-Deckel, rund, ohne Ventilation, mit austauschbarer dämpfender Einlage MEIPREN, mit seitlicher Einlage MEISILENCE im Deckel zur horizontalen
Dämpfung des Deckels im Rahmen, zzgl. Führungsring
(Betonführungsring)
Die Regenwasserschachtabdeckungen sind mit der Deckelaufschrift “R“ zu versehen
Menge: 15 St

**1.6.5 Straßenablauf prüfen**
Straßenablauf prüfen und Zustand dokumentieren
Menge: 49 St

**1.6.6 Aufsatz Straßenabauf richten**
Richten eines vorhandenen Straßenablaufaufsatzes
(ca. 500 × 300 mm) einschließlich Ausbau und Lieferung sowie Einbau eines neuen Auflagerings.
Freilegen des Straßenablaufs im Anschlussbereich
Ausbau bzw. Lösen des vorhandenen Aufsatzes (Straßenrost mit Rahmen)
Ausbau und Entsorgung des vorhandenen, schadhaften oder nicht mehr lagegerechten Auflagerings
Lieferung eines geeigneten neuen Auflagerings aus Beton
Höhengerechtes Einsetzen und Ausrichten des neuen Auflagerings entsprechend der Sollhöhe der Verkehrsfläche
Wiederaufsetzen und Ausrichten des Straßenablaufaufsatzes (ca. 500 × 300 mm)
Sicherstellung einer flucht- und höhengerechten Lage (inkl. Entwässerungsfunktion)
Menge: 10 St

**1.6.7 Straßenablauf ausbauen**
Straßenablauf einschließlich Aufsatz vollständig ausbauen. Anschlussleitungen, die bestehen bleiben, soweit
erforderlich abdichten. Das Ausbauen von Rohrleitungen
wird gesondert vergütet.
Straßenablauf aus Beton/Mauerwerk.
Ausbautiefe ab OK Aufsatz bis 1,25 m.
Straßenablauf liegt in befestigter Fläche. Aufbruch-
und Erdarbeiten ausführen.
Sämtliche Stoffe und Aushub der Verwertung nach Wahl
des AN zuführen.
Menge: 1 St

**1.6.8 Straßenablauf einbauen mit Erdarb. Boden 2a/Muffe 3b Schaftkonus 11 Aufl-Ring 10b Aufl. C 8/10,10cm Tiefe bis 1,25 m seit.lag./entf.Z0**
StL-Nr. 1911051634021191
Straßenablauf aus Betonfertigteilen einbauen. Fugen mit
Mörtel M20 dichten und glattstreichen. Aufsatz wird gesondert vergütet. Erdarbeiten ausführen.
Boden Form 2a und Muffenteil Form 3b, Abgang 45 Grad.
Schaftkonus Form 11 (295 mm hoch).
Auflagering Form 10b (für rechteckige Aufsätze).
Auflager aus Beton C 8/10, 10 cm dick, herstellen.
Aushubtiefe ab OK Straßenablauf bis 1,25 m.
Homogenbereiche '1 und 2'

Aushub seitlich lagern und zum Verfüllen verwenden.
Überschüssigen Aushub der Verwertung nach Wahl des AN
zuführen. Zuordnungswert nach LAGA = Z 0.
Menge: 1 St

**1.6.9 Aufsatz f. Straßenablauf aufsetzen**
Aufsatz f. Straßenablauf aufsetzen
Aufsatz für Straßenablauf nach DIN 1229 aufsetzen.
Klasse D 400, Ausführung nach DIN 19 594, 300x500, mit
Schlitzweite 34,5 mm.
Dämpfende Einlage.
Verzinkter Eimer nach DIN 4052, Form C 3.
Aufsatz zunächst provisorisch auflegen und entsprechend
Bauablauf Zug um Zug bis auf planmäßige Höhe setzen.
Fuge zwischen Fertigteilen mit Moertel MG III
nach DIN 1053 füllen. Füllung glattstreichen.
Menge: 1 St

*Hinweis: Hinweis:*
Hinweis zu Pos.  01.06.0010
Einsatz Kleinfräse für nachträgliches Fräsen von Asphaltaufbrüchen in der Asphaltbinderschicht

**1.6.10 Tageseinsatz Kleinfräse**
Tageseinsatz Kleinfräse, Breite 50 cm
Asphaltbinderschicht fräsen, laden und verwerten.
Aufbruch in mehreren Kleinstflächen
Menge: 1 St

**1.6.11 Asphalttragsch. aus AC 22 T S herst Bk10 Dicke 8 cm Bitumen 50/70**
StL-Nr. 23113118361009
Asphalttragschicht aus Asphalttragschichtmischgut
AC 22 T S herstellen. Anlieferung des Asphaltmischguts
in thermoisolierten Transportbehältern.
In Verkehrsflächen der Belastungsklasse Bk10.
Einbaudicke = 8 cm.
Bindemittel = 50/70.
Einbau 'in Kleinstflächen'
Menge: 100 m2

**1.6.12 Ein- und Ausbau Poller Wahrenberger Straße**
Ausbau eines vorhandenen Pollers einschließlich Fundament und aller erforderlichen Befestigungselemente in der vorgesehenen Lage. Sorgfältiges Lösen und Zwischenlagern des Pollers zur Wiederverwendung. Nach Abschluss der Baumaßnahme Wiedereinbau des Pollers an gleicher Stelle bzw. gemäß Ausführungsplanung, einschließlich Herstellen des erforderlichen Fundaments, fachgerechter Befestigung, Ausrichtung sowie Wiederherstellung der angrenzenden Oberflächen in ursprünglichem Zustand. Sämtliche Nebenarbeiten, wie Reinigung des Arbeitsbereiches und Transport, sind einzukalkulieren.
Menge: 1 St

#### Unterabschnitt 1.7 Markierungen

*Hinweis: Achtung: Es wird in 4 Bauabschnitten ausgeführt*
Die Bauausführung erfolgt in 4 Bauabschnitten. (siehe Übersichtskarte)

**1.7.1 Vorh. Markierung Dokumentieren**
*** Pauschalposition
Vorhandenen Markierung dokumentieren.
Die Lage und Ausführung der vorhandene Markierung
vor dem Fräsen der Asphaltdecke aufmessen und
dokumentieren um dieses nach Deckenherstellung
wieder herstellen zu können.
Menge: 1 psch

**1.7.2 Längsmarkierung entfernen Leitlinie 1zu2 Breite 0,12 m sonst. Markierung a.Asphaltdecksch. Deckenerneuerung feinstfräsen Abf.d. Verw.zuf.**
StL-Nr. 2113100531211101
Längsmarkierung einschl. evtl. Sperrflächenumrandung
entfernen. Abgerechnet wird der entfernte Strich, bei
Doppelstrichen zwei Striche.
Unterbrochener Strich; Verhältnis Strich/Lücke 1 zu 2
als Leitlinie.
Strichbreite = 0,12 m.
Markierungsstoffart = sonstiger spritzbarer Markierungsstoff.
Auf Asphaltdeckschicht.
Entfernen für Deckenerneuerung.
Durch Feinstfräsen.
Abfall aufnehmen und nach Wahl des AN verwerten.
Menge: 820 m

**1.7.3 Längsmarkierung entfernen Leitlinie 2 zu 1 Breite 0,12 m sonst. Markierung a.Asphaltdecksch. Deckenerneuerung feinstfräsen Abf.d. Verw.zuf.**
StL-Nr. 2113100561211101
Längsmarkierung einschl. evtl. Sperrflächenumrandung
entfernen. Abgerechnet wird der entfernte Strich, bei
Doppelstrichen zwei Striche.
Unterbrochener Strich; Verhältnis Strich/Lücke 2 zu 1
als Leitlinie.
Strichbreite = 0,12 m.
Markierungsstoffart = sonstiger spritzbarer Markierungsstoff.
Auf Asphaltdeckschicht.
Entfernen für Deckenerneuerung.
Durch Feinstfräsen.
Abfall aufnehmen und nach Wahl des AN verwerten.
Menge: 20 m

**1.7.4 Markierungsfläche reinigen Saugkehrwagen**
StL-Nr. 2113111002
Fläche für Markierung reinigen. Kehrgut aufnehmen und
nach Wahl des AN verwerten. Abgerechnet wird die zu
markierende Fläche. Bei Pfeil, Buchstabe, Ziffer, Verkehrsschild, und Piktogramm ergibt sich die Fläche aus
dem kleinsten umschließenden Rechteck.
Reinigung mit Saugkehrwagen.
Menge: 105 m2

**1.7.5 Markierungsfläche trocknen**
StL-Nr. 21131105
Fläche für Markierung schonend trocknen. Abgerechnet
wird die zu markierende Fläche. Bei Pfeil, Buchstabe,
Ziffer, Verkehrsschild und Piktogramm ergibt sich die
Fläche aus dem kleinsten umschließenden Rechteck.
Menge: 105 m2

**1.7.6 Längsmarkierung Typ II herstellen Leitlinie 1 zu 2 Breite 0,12 m mit Vormarkierung Kaltspritzplastik Aggl.regelm. Dicke 5mm/3mmtief P 7 grobstr. Decke**
StL-Nr. 2113150531143121
Längsmarkierung Typ II einschl. evtl.
Sperrflächenumrandung als endgültige Markierung herstellen. Abgerechnet wird der markierte Strich, bei
Doppelstrichen zwei Striche.
Unterbrochen; Verhältnis Strich/Lücke 1 zu 2 als Leitlinie.
Strichbreite = 0,12 m.
Strich mit Vormarkierung.
Markierungssystem aus reaktivem Stoff, spritzbar (Kaltspritzplastik).
Als Agglomeratmarkierung, regelmäßig angeordnet.
Markierung einlegen, Schichtdicke = 5 mm, Decke 3 mm
tief ausfräsen, Fräsgut aufnehmen und nach Wahl des AN
verwerten.
Verkehrsklasse = P 7.
Markierung auf grobstrukturierter Asphaltdeckschicht.
Menge: 105 m

**1.7.7 Quermarkierung Typ II herstellen Wartelinie mit Vormarkierung Aggl.regelm. Dicke 5mm/3mmtief grobstr. Decke**
StL-Nr. 21131510219311
Quermarkierung Typ II als endgültige Markierung herstellen. Verkehrsklasse P 7. Abgerechnet wird der markierte Strich.
Markierung = Wartelinie.
Strich mit Vormarkierung.
Markierungssystem aus 'Kaltspritzplastik'

Als Agglomeratmarkierung, regelmäßig angeordnet.
Markierung einlegen, Schichtdicke = 5 mm, Decke 3 mm
tief ausfräsen, Fräsgut aufnehmen und nach Wahl des AN
verwerten.
Markierung auf grobstrukturierter Asphaltdeckschicht.
Menge: 20 m

**1.7.8 Quermarkierung Typ II herstellen Fußgängerfurt mit Vormarkierung Aggl.regelm. Dicke 5mm/3mmtief grobstr. Decke**
StL-Nr. 21131510319311
Quermarkierung Typ II als endgültige Markierung herstellen. Verkehrsklasse P 7. Abgerechnet wird der markierte Strich.
Markierung = Fußgängerfurt.
Strich mit Vormarkierung.
Markierungssystem aus 'Kaltspritzplastik'

Als Agglomeratmarkierung, regelmäßig angeordnet.
Markierung einlegen, Schichtdicke = 5 mm, Decke 3 mm
tief ausfräsen, Fräsgut aufnehmen und nach Wahl des AN
verwerten.
Markierung auf grobstrukturierter Asphaltdeckschicht.
Menge: 6 m

**1.7.9 Quermarkierung Typ II herstellen Radfahrerfurt mit Vormarkierung Aggl.regelm. Dicke 5mm/3mmtief grobstr. Decke**
StL-Nr. 21131510419311
Quermarkierung Typ II als endgültige Markierung herstellen. Verkehrsklasse P 7. Abgerechnet wird der markierte Strich.
Markierung = Radfahrerfurt.
Strich mit Vormarkierung.
Markierungssystem aus 'Kaltspritzplastik'

Als Agglomeratmarkierung, regelmäßig angeordnet.
Markierung einlegen, Schichtdicke = 5 mm, Decke 3 mm
tief ausfräsen, Fräsgut aufnehmen und nach Wahl des AN
verwerten.
Markierung auf grobstrukturierter Asphaltdeckschicht.
Menge: 6 m

**1.7.10 Farbige Kennz. von Radwegen herst. Farbe Rot Kaltspritzplastik Dicke 0,6 mm grobstr. Decke**
StL-Nr. 211317051231
Farbige Kennzeichnung von Radwegen randscharf herstellen. Losen Schmutz von zu kennzeichnender Fläche entfernen. Vormarkieren. Nicht retroreflektierend. Griffigkeit im Gebrauchszustand mindestens 45 SRT-
Einheiten.
Farbe Rot, Farbortbereich im Neuzustand innerhalb Eckpunkt 1 y 0,345 x 0,655; Eckpunkt 2 y 0,360 x 0,370;
Eckpunkt 3 y 0,320 x 0,360; Eckpunkt 4 y 0,310 x 0,690.
Herstellung aus reaktivem Stoff, spritzbar (Kaltspritzplastik).
Mindestschichtdicke = 0,6 mm.
Herstellung auf grobstrukturierter Asphaltdeckschicht.
Menge: 5 m2

#### Unterabschnitt 1.8 Gosse und Bordsteine

**1.8.1 Bordstein aufnehmen. Hochbord Beton Fund. bis 10 cm Steine s.+ lagern Verwertung AN Anteil WV 75-100**
StL-Nr. 23115031111101
Bordstein aufnehmen.
Bordstein = Hoch- und Rundbordstein aus Beton, Breite
bis 18 cm, Höhe bis 30 cm.
Fundament aus Beton, bis 10 cm dick, aufbrechen.
Wiederverwendbare Bordsteine säubern, auf Paletten stapeln, innerhalb der Baustelle fördern und sortiert lagern.
Nicht wiederverwendbare Bordsteine und übriges Aufbruchgut nach Wahl des AN verwerten.
Anteil wiederverwendbarer Bordsteine über 75 bis 100
v. H.
Menge: 8 m

**1.8.2 Streifen/Rinne aus Betonst. aufn. ü. 12-15 cm dick Breite bis 20 cm Fugenmörtel Fund.beton bis 10 Verwertung AN**
StL-Nr. 23115036411101
Streifen oder Rinne mit Pflastersteinen aus Beton aufnehmen. Aufbruch der Tragschicht wird gesondert
vergütet.
Pflasterstein über 12 bis 15 cm dick.
Breite des Streifens/der Rinne bis 20 cm.
Mit Fugenfüllung aus hydraulisch gebundenem Fu-
genmörtel.
Fundament aus Beton/Mörtel, bis 10 cm dick, aufbrechen.
Steine und Aufbruchgut nach Wahl des AN verwerten.
Menge: 60 m

**1.8.3 Bordstein aus Beton setzen BSt. HB 15x30 cm Fuge Typ B an Rinne mit BewF gerader Stein bis 10 cm unt. OK F-beton 12 MPa**
StL-Nr. 2311531103011111
Bordstein aus Beton setzen. Breite der Rückenstütze
mind. 15 cm.
Bordstein = HB 15 x 30 cm.
Fuge aus Fugenmörtel Typ B mit Zementmörtel 0/2.
Druckfestigkeit zwischen 30 MPa und 40 MPa im Mittel.
Biegezugfestigkeit mind. 6 MPa im Mittel und mind. 5
MPa im Einzelwert. Widerstand gegen Frost-Taumittel-
Beanspruchung max. 500 g/m2 Masseverlust im Einzelwert
mit dem CDF-Test. Haftzugfestigkeit mind. 1,5 MPa im
Mittel und mind. 1,2 MPa im Einzelwert. Statischer
E-Modul mind. 14000 MPa, max. 17000 MPa im Einzelwert.
Bordstein mit Bewegungsfugen an Rinne.
Gerader Stein.
Rückenstütze bis 10 cm unter Oberkante Bordstein. Beton
mit einer Druckfestigkeit (Einzelwert) am Bohrkern von
mind. 12 MPa.
Fundamentbeton mit einer Druckfestigkeit (Einzelwert)
am Bohrkern von mind. 12 MPa.
Menge: 8 m

**1.8.4 Rinne mit Pflast. aus Beton herst. Bordrinne Pfst.160/160/140 o.F., m. Vorsatz. 2-zeilig Fundamentbeton Fuge Typ B Querschn. Unt. AG**
StL-Nr. 2311542111121101
Rinne mit Pflastersteinen aus Beton herstellen. Mehrzeilige Rinne ist mit beidseitigen Schnurkanten herzustellen.
Bordrinne.
Format für Rastermaß des Pflastersteins = 160/160/140
mm.
Ohne Fase, mit Vorsatzbeton.
Breite 2-zeilig.
Beton für Fundament und Rückenstütze mit einer Druckfestigkeit (Einzelwert) am Bohrkern von mind. 12 MPa.
Rückenstütze nach Unterlagen des AG.
Fuge aus Fugenmörtel Typ B mit Zementmörtel 0/2.
Druckfestigkeit zwischen 30 MPa und 40 MPa im Mittel.
Biegezugfestigkeit mind. 6 MPa im Mittel und mind. 5
MPa im Einzelwert. Widerstand gegen Frost-Taumittel-
Beanspruchung max. 500 g/m2 Masseverlust im Einzelwert
mit dem CDF-Test. Haftzugfestigkeit mind. 1,5 MPa im
Mittel und mind. 1,2 MPa im Einzelwert. Statischer
E-Modul mind. 14000 MPa, max. 17000 MPa im Einzelwert.
Rinnenquerschnitt nach Unterlagen des AG.
Menge: 60 m

**1.8.5 Nachverfugung von Pflasterstreifen aus Betonsteinpflaster**
Nachverfugung von Pflasterstreifen aus Betonsteinpflaster mit hydraulisch gebundenem Pflasterfugenmörtel einschließlich aller Nebenleistungen.
Nachverfugung von Pflasterflächen mit kunstharz- oder zementgebundenem Pflasterfugenmörtel fachgerecht auszuführen.
Ausräumen bzw. gründliches Reinigen der Fugen
(Entfernung von losem und ungeeignetem Fugenmaterial)
Herstellen einer ausreichenden Fugentiefe und -breite entsprechend den Herstellervorgaben des Fugenmörtels
Reinigung der Pflasteroberfläche (z. B. mittels
Druckluft/Wasser, staubfrei und tragfähig)
Vornässen der Fläche (sofern erforderlich gemäß
Herstellervorschrift)
Liefern und fachgerechtes Einbringen des Pflasterfugenmörtels
Einschlämmen/Einarbeiten des Materials in die Fugen
Verdichten und Nacharbeiten bis zur vollständigen, hohlraumfreien Fugenfüllung
Reinigung der Pflasteroberfläche nach dem Einbau
(keine Schleier- oder Mörtelreste)
Nachbehandlung entsprechend den Herstellervorschriften
Sicherstellung der Haftung an den Steinflanken
Bewegungsfugen bzw. konstruktive Fugen sind zu berücksichtigen
Abrechnung erfolgt nach bearbeiteter Fläche in m²
Aufmaß gemeinsam mit dem AG
Menge: 100 m2

**1.8.6 Asphaltbefestigung trennen Anbauber. quer schneiden Dicke ü. 18-24 cm**
StL-Nr. 231130382105
Asphaltbefestigung geradlinig trennen.
im Anbaubereich quer zur Fahrbahnachse,
Trennen durch Schneiden.
Dicke der Asphaltbefestigung über 18 bis 24 cm.
Menge: 60 m

**1.8.7 Asphaltkeil aufbrechen und verwerten**
Asphaltkeil aufbrechen und verwerten
Ort: Fläche zwischen Rückschnitt und Rinne
Befestigung: Asphaltbefestigung
Breite: ca. 15 cm
Tiefe: ca. 25 cm
Ausbau der Wertung nach Wahl des AN zuführen.
Menge: 60 m

**1.8.8 Arbeitsraum verfüllen**
Arbeitsraum verfüllen
Ort: Fläche zwischen Rückschnitt und Rinne
Breite: ca. 15 cm
Tiefe: ca. 25 cm
Verfüllung mit Asphalttragschicht AC 22 T S
Menge: 60 m

#### Unterabschnitt 1.9 Barrierefreie Bushaltestelle

**1.9.1 Pflasterd.m.Betonpfl.-steinen aufn. 8 cm dick ungeb. Fugenmat. ungeb. Bettung Verwertung AN Pflaster säubern**
StL-Nr. 23115011211101
Pflasterdecke mit Pflastersteinen aus Beton aufnehmen.
Aufnehmen der Tragschicht wird gesondert vergütet.
Pflasterstein ca. 8 cm dick.
Mit Fugenfüllung aus ungebundenem Fugenmaterial.
Bettung aus ungebundenem Bettungsmaterial.
Steine und übriges Aufbruchgut nach Wahl des AN verwerten.
Pflastersteine säubern.
Menge: 100 m2

**1.9.2 Bordstein aufnehmen. Hochbord Beton Fund. bis 10 cm Steine s.+ lagern Verwertung AN Anteil WV 75-100**
StL-Nr. 23115031111101
Bordstein aufnehmen.
Bordstein = Hoch- und Rundbordstein aus Beton, Breite
bis 18 cm, Höhe bis 30 cm.
Fundament aus Beton, bis 10 cm dick, aufbrechen.
Wiederverwendbare Bordsteine säubern, auf Paletten stapeln, innerhalb der Baustelle fördern und sortiert lagern.
Nicht wiederverwendbare Bordsteine und übriges Aufbruchgut nach Wahl des AN verwerten.
Anteil wiederverwendbarer Bordsteine über 75 bis 100
v. H.
Menge: 24 m

**1.9.3 Schottertragschicht herstellen 0/45 URM n. Unterl. AG Dicke 20 cm U min.13+Filterst**
StL-Nr. 22112319921921
Schottertragschicht herstellen. Erschwernisse durch
Einbauten, Schächte und Straßenabläufe werden gesondert vergütet.
In Verkehrsflächen 'Busausstiegsfläche'

Baustoffgemisch 0/45.
Umweltrelevante Merkmale des Baustoffgemisches nach
Unterlagen des AG.
Verdichtungsgrad/Verformungsmodul '150 MPa'

Einbaudicke = 20 cm.
Ungleichförmigkeitszahl U mindestens 13. Die Filterstabilität gegenüber dem Bettungsstoff muss eingehalten werden. Max. Unebenheit 1,0 cm. Abweichung
von der Sollhöhe max. 1,0cm.
Menge: 100 m2

**1.9.4 Profilstein-Grundtyp "Kasseler Sonderbord"**
Profilstein-System "Kasseler Sonderbord" für Haltestellen
liefern und fachgerecht nach Angabe des AG engfugig (5 mm)
versetzen; Rückenstütze aus Beton C 12/15 bis 10 cm unter
OK Bordstein, 15 cm breit herstellen.
Unterbeton C12/15, 20 cm dick, gem. DIN 18318 herstellen.
Profilstein mit horizontaler Auffahrtfläche, ausgerundetem
Übergang zur 75 Grad schrägen Anfahrfläche, Auftrittsfläche
rautenförmig genoppt.
System "DIN Barrierefrei Geprüft" Profilstein aus Beton
C 35/45, XF4 gem. DIN EN 1340, Typ: -DIU- DIN 483
Abmessungen:
  Länge: 100,0 cm (Nennlänge inkl. 5 mm Fuge)
  Gesamthöhe: 33 cm; Breite 43,5 cm
Produktbezeichnung:
  1.18
Fabrikat:
  PROFILBETON GmbH
  Wabener Str. 40
  34582 Borken / Hessen
  Tel.: 05682-7386-0
  Fax: 05682-7386-42
Menge: 24 St

**1.9.5 Profilstein-Übergangsst."Kasseler Sonderbord"**
wie vor, jedoch
L 100,0 cm von 33/18 auf 27/12 cm fallend Vorderkante Bündig
keilförmig senkrecht zulaufend liefern und versetzen
Produktbezeichnung:
  7.18.a VB
Fabrikat:
  PROFILBETON GmbH
  Wabener Str. 40
  34582 Borken / Hessen
  Tel.: 05682-7386-0
  Fax: 05682-7386-42
Menge: 2 St

**1.9.6 Profilstein-Übergangsst."Kasseler Sonderbord"**
wie vor, jedoch
L 100,0 cm von 33/18 auf 27/12 cm fallend Vorderkante Bündig
keilförmig senkrecht zulaufend liefern und versetzen
Produktbezeichnung:
  7.18.b VB
Fabrikat:
  PROFILBETON GmbH
  Wabener Str. 40
  34582 Borken / Hessen
  Tel.: 05682-7386-0
  Fax: 05682-7386-42
Menge: 2 St

**1.9.7 Bewegungsfuge im Fundament herst. Fuge unter Borden Band mit PU-Kaut.**
StL-Nr. 2311550631
Bewegungsfuge im Fundament von Streifen, Rinnen und
Borden mit einer Dicke von 8 mm bis 15 mm herstellen.
Fuge unter Bord.
Bewegungsfuge mit Band aus PU-Kautschuk mit Shore A-
Härte (ShA) 50 +/-10, nach DIN ISO 7619-1:2012-02.
Menge: 4 St

**1.9.8 Bewegungsfuge in Borden herstellen Fugenl. b. 30 cm verf. Pflasterfm.**
StL-Nr. 2311551611
Bewegungsfuge in einer Dicke von 8 mm bis 15mm in Borden herstellen.
Fugenlänge bis 30 cm.
Verfüllen mit Pflasterfugenmasse. Unterfüllung mit Band
aus PU-Kautschuk mit Shore A-Härte (ShA) 50 +/-10, nach
DIN ISO 7619-1:2012-02.
Menge: 4 St

**1.9.9 Bordsteine trennen HB Gerade**
Bordsteine auf Passmaß trennen.
Bordstein aus Beton, ca. 15/30 bis 15/25 cm.
Bordstein trennen durch Schneiden.
Bordstein auf Gerade trennen.
Menge: 4 St

**1.9.10 Pflasterd. aus Betonsteinen herst. Rad-/Gehweg**
Pflasterdecke mit Pflastersteinen aus Beton herstellen.
Oberfläche der Pflastersteine, Trassierung der Pflasterdecke und Verlegung der Pflastersteine in Kurvenbereichen nach Unterlagen des AG.
In Verkehrsflächen für Rad- und Gehwege.
Format für Rastermaß 100/200/80 mm
mit Minifase, Farbe: herbstlaub
Mit Fase, ohne Vorsatzbeton.
Bettung aus Brechsand-Splitt-Gemisch 0/4
gemäß ZTV Pflaster-StB 20
Fuge mit Brechsand-Splitt-Gemisch 0/4
gemäß ZTV Pflaster-StB 20
Steine in Reihe Quer verlegen
Menge: 100 m2

**1.9.11 Kasseler Blindenleitplatte**
Leiteinrichtung für Blinde und Sehbehinderte nach DIN
32984 - Bodenindikatoren im öffentlichen Verkehrsraum -
bestehend aus: taktilem Leitstreifen aus
Betonwerksteinplatten nach DIN 18500 hoher
Widerstand gegen Frost / Tausalz, mit 32 Noppen (kegelstumpf), diagonaler Anordnung, rutschhemmend R12 (SRT>60)
Format: 30/30/8 cm
Farbe:  weiß
Bettung aus Baustoffgemisch Brechsand / Splittgemisch 0/4 gem. ZTV Pflaster - StB 20
Fuge mit Baustoffgemisch Brechsand / Splittgemisch 0/4
gem. ZTV Pflaster - StB 20
Fabrikat:  PROFILBETON GmbH
  Wabener Str. 40
  34582 Borken / Hessen
  Tel.: 05682-7386-0
  Fax: 05682-7386-42
Menge: 4 m2

**1.9.12 Kassler Noppenplatte**
Leiteinrichtung für Blinde und Sehbehinderte nach DIN
32984 - Bodenindikatoren im öffentlichen Verkehrsraum -
bestehend aus: taktilem Leitstreifen aus
Betonwerksteinplatten nach DIN 18500 hoher
Widerstand gegen Frost / Tausalz, mit abgeflachter
Rippe, Rippenabstand 38 mm, rutschhemmend R12 (SRT>60)
Format: 30/30/8 cm
Farbe:  weiß
Bettung aus Baustoffgemisch Brechsand / Splittgemisch 0/4 gem. ZTV Pflaster - StB 20
Fuge mit Baustoffgemisch Brechsand / Splittgemisch 0/4
gem. ZTV Pflaster - StB 20
Fabrikat:  PROFILBETON GmbH
  Wabener Str. 40
  34582 Borken / Hessen
  Tel.: 05682-7386-0
  Fax: 05682-7386-42
Menge: 2 m2

**1.9.13 Plattenbel. mit Pl. a. Beton herst.**
Plattenbelag mit Platten aus Beton einschließlich
herstellen.
Äußere Beschaffenheit (Oberfläche und Farbgestaltung)
der Platten, Trassierung des Plattenbelages und Verlegung
der Platten im Kurvenbereich nach Unterlagen des AG.
im Bereich Fußgängerüberwege.
Format 30 x 30 cm; Dicke 8 cm, Farbe anthrazit
Platten in Reihe verlegen.
Bettung aus Baustoffgemisch Brechsand / Splittgemisch 0/4 gem. ZTV Pflaster - StB 20
Fuge mit Baustoffgemisch Brechsand / Splittgemisch 0/4
gem. ZTV Pflaster - StB 20
Menge: 5 m2

**1.9.14 Pflastersteine zuarbeiten**
Pflastersteine auf Passmaß trennen und Pflastersteine
an Kanten und Einfassungen oder an Aussparungen und
Einbauten über 1 m2 Einzelgröße zuarbeiten, behauen o-
der schneiden. Das Zuarbeiten, Behauen oder Schneiden
der Pflastersteine an Aussparungen und Einbauten bis zu
1 m2 Einzelgröße wird gesondert vergütet.
Pflastersteine Für das Schneiden von Keilen in Kurvenbereichen
der Fahrbahn sowie bei Breitenänderungen und Einmündungen.
Art = Pflastersteine aus Beton.
Dicke 6 bis 8 cm.
Menge: 45 m

**1.9.15 Bodenhülse liefern und einbauen**
Bodenhülse für Rohrpfosten Außendurchmesser 60 mm
liefern und einbauen.
Fläche Busausstieg aus Betonsteinpflasterdecke.
Erdarbeiten in Boden der Klasse 3 bis 5 ausführen.
Menge: 2 St

**1.9.16 Verkehrsschild abbauen**
Verkehrsschild ggf. mit Aufstellvorrichtung abbauen und
im Baustellenbereich schadlos zwischenlagern.
Schild = Bushaltestelle
Schild mit Rohrpfosten im Plattenfläche.
Erdarbeiten in Boden der Klasse 3 bis 5 ausführen.
Menge: 2 St

**1.9.17 Verkehrsschild des AG aufstellen**
Verkehrsschild des AG mit Rohrpfosten aufstellen.
Schild = Bushaltestelle
Schild mit Rohrpfosten in Bodenhülse setzen.
Menge: 2 St

#### Unterabschnitt 1.10 Kontrollprüfungen

*Hinweis: Achtung: Es wird in 4 Bauabschnitten ausgeführt*

**1.10.1 Kontrollprüfung Asphalt**
Kontrollprüfungen an Bohrkernen und Eimerproben
durchführen.
Prüfung von Einbaudicke TP D-StB
Bindemittelgehalt nach TP A Teil 1
Dichte, Hohlraum und Verdichtungsgrad nach TP A
Teile 30, 5 und 6
Stabilität und Fließwert
Korngrößenverteilung nach TP A Teil 2
Die Prüfung ist von anerkannten und vom Auftragnehmer
unabhängigen RAP Stra-Prüfstellen durchzuführen.
Die Prüfung erfolgt nach dem jeweils geltenden
Regelwerk.
Die Übertragung der Kontrollpüfungen  entbinden den
Auftragnehmer nicht von seinen Eigenüberwachungsprüfungen.
Der Auftraggeber behält sich das Recht vor, nach seinem
Ermessen zusätzliche Kontrollprüfungen vorzunehmen.
Menge: 4 St

**1.10.2 Schichtdickenmessung**
*** Pauschalposition
Kontrollpruefungen der Schichtdicke mit AG oder durch
einen unabhängigen Prüfingenieur durchführen.
Messung der Tragschicht und Deckschicht.
Der AN stellt sämtliche Geräte  für die
elektromagnetische Dickenmessung  und übergibt
dem AG die Auswertung in zweifacher Ausfertigung.
Messung für die gesamte Ausbaustrecke.
Menge: 1 psch

**1.10.3 Kontrollpruefungen Ebenheit**
*** Pauschalposition
Kontrollprüfungen der Ebenheit mit AG durchführen.
Der AN stellt sämtliche Geräte für die Messung der
Ebenflächigkeit mit dem Planografen, führt die Messung
im Beisein des AG durch und übergibt die
aufgezeichneten Messwerte, einschließlich Berechnungen
in 2-fach Ausfertigung dem AG.
Messung für die gesamte Ausbaustrecke.
Menge: 1 psch

**1.10.4 Probenahme und Analyse durchführen**
Entnahme einer Bodenprobe aus einer Miete/Halde bzw.
aus der Baugrube/dem Baufeld und Bestimmung der
Zuordnungswerte nach den " Anforderungen
an die stoffliche Verwertung von mineralischen
Abfällen", Teil III der Länderarbeitsgemeinschaft
Abfall ( LAGA  M 20), sowie Einteilung in
Deponieklassen nach DepV.
Einschl. Erstellung eines Untersuchungsberichtes.
Menge: 1 St
